# BK_RH II
Angebotsaufforderung (GAEB DA XML 3.3, DA83)
Projekt: 881
Beschreibung: Rathaus II - Innenausbau
Währung: EUR
Auftraggeber: Stadt Blieskastel
Erstellt mit: Build 5.7.2308.4, ARCHITEXT Pallas®, 21.07.2026

## Baubeschreibung
Baubeschreibung

Zur Schaffung neuer Büroräume soll im Rathaus II der Stadtverwaltung Blieskastel das Dachgeschoss ausgebaut werden. Das Dachgeschoss ist bereits in Teilen ausgebaut und verfügt im Bestand über vier Büroräume, zwei WC-Räume, einen Serverraum, eine Küche, sowie einen unausgebauten Teil von etwa 60 m². Im Rahmen der Baumaßnahme soll dieser Bereich ebenfalls ausgebaut werden. Im bereits ausgebauten Teil soll die vorhandene Bausubstanz ertüchtigt werden, sowie durch die Verlegung der Küche und des Serverraums insgesamt 3 weitere Büroräume, sowie ein Archivraum geschaffen werden.

Des Weiteren sollen die WC-Anlagen im Dachgeschoss saniert werden.

## Angaben zur Baustelle
Angaben zur Baustelle

Lage der Baustelle:

Rathaus II
Zweibrücker Straße 1
66440 Blieskastel

Verkehr

Der Baustellenbereich befindet sich im Innenstadt-Gebiet der Stadt Blieskastel. Die Erschließung erfolgt über eine bestehende befestigte Zuwegung, die Zweibrücker Straße.

Durch den öffentlichen Verkehr bzw. Parkverkehr können die Zufahrtsmöglichkeiten für größere Fahrzeuge temporär eingeschränkt sein.

Gebäudegeometrie

Bei dem Rathaus handelt es sich um ein vollunterkellertes, 3-geschossiges Gebäude in Massiv-Bauweise. Die Außenwände sind als Sandsteinmauerwerk ausgeführt. Bei den Geschossdecken handelt es sich um Holzbalkendecken. Die Dachkonstruktion ist als Mansard-Dach mit Schiefereindeckung ausgeführt.

Das Gebäude steht unter Denkmalschutz.

Gebäudezugänge

Die Andienung der Baustelle von außen erfolgt ausschließlich vom oberen Geländeniveau her über den Haupteingang im Erdgeschoss.

Interne Transportwege

Die Zugänglichkeit der Räume im OG, sowie im DG ist ausschließlich fußläufig über die Treppenanlage gegeben.
Es sind im Gebäude keine Transporteinrichtungen, im Sinne von Aufzügen oder anderen Hebeeinrichtungen im Gebäude vorhanden, die für Materialtransporte vom EG ins OG, bzw. DG genutzt werden können.
Der Materialtransport vom EG in die oberen Geschosse muss daher händisch über die Treppenanlage erfolgen.

## Baustelleneinrichtung
Baustelleneinrichtung

Lagerflächen / Flächen für Baustelleneinrichtung

Im Gebäudeumfeld stehen innerhalb des Baustellenbereiches in Abstimmung mit der Bauleitung Flächen für Baustelleneinrichtung und Materialcontainer zur Verfügung.
Innerhalb des Gebäudes werden keine Räume für die Mitbenutzung durch die Auftragnehmer zur Verfügung gestellt.
Eventuell erforderliche Material- und Unterkunftsräume werden bauseits nicht zur Verfügung gestellt, sondern sind vom AN im Zuge der Baustelleneinrichtung eigenverantwortlich zu stellen. Umfang und Lage der benötigten Fläche sind im Vorfeld mit der Bauleitung abzustimmen.

Baustromversorgung, Bauwasserversorgung

Entsprechend §4 Abs. 4 Nr. 3 VOB/B stellt der Auftraggeber vorhandene Anschlüsse für Energie und Wasser unentgeltlich zur Verfügung.

Allgemeine Baubeleuchtung

Bauseits wird lediglich eine Grundbeleuchtung der internen Haupt-Verkehrswege bereitgestellt. Der Auftragnehmer hat sich eigenverantwortlich um die erforderliche Beleuchtung der Arbeitsbereiche zu kümmern. Der dazu notwendige Aufwand ist mit in die Einheitspreise einzukalkulieren.

Vergütung der eigenen Baustelleneinrichtung

Die Kosten für Einrichtung, Vorhaltung und Räumung der Baustelleneinrichtung für das eigene Gewerk sind Nebenleistungen gemäß DIN 18299 oder gleichwertig und vom Auftragnehmer anteilig in die Einzelkosten der Teilleistungen (EKT) einzurechnen. Eine gesonderte Vergütung für die Baustelleneinrichtung des eigenen Gewerks erfolgt nicht.

## Angaben zur Ausführung
Angaben zur Ausführung

Die aus den nachfolgenden Angaben zur Ausführung resultierenden Anforderungen sind als nicht gesondert vergütete Nebenleistungen Bestandteil des Gesamtangebotes und beziehen sich auf alle angebotenen Leistungen, soweit sie nicht als separate, gesonderte Einzelposition in der Leistungsbeschreibung aufgeführt sind.

1. Besondere Vorgaben für die Entsorgung von Abfällen

1.1 Allgemeine Vorgaben

Für die Behandlung von Abfällen wird besonders auf die „Ergänzung der Einheitlichen Verdingungsmuster - EVM - für die Vermeidung, Wiederverwendung, Wiederverwertung und Beseitigung von Abfällen (EVM Erg Abf)“ hingewiesen.

Abfälle und Reststoffe müssen nach Möglichkeit vermieden werden.

Die Entsorgung von Stoffen aus dem Bereich des Auftragnehmers hat gemäß den geltenden entsorgungsrechtlichen Vorschriften zu erfolgen. Es wird auf das Kreislaufwirtschafts- und Abfallgesetz (KrW-/AbfG), sowie das saarländische Abfallwirtschaftsgesetz (SAWG) verwiesen.

Grundsätzlich hat der AN dafür Sorge zu tragen, dass sämtliches wiederverwendbares Wirtschaftsgut einer Wiederverwertung zuzuführen ist, z.B. sollten Stahl / Metall in einem Schrotthandel wiederverwertet werden.
Der lückenlose Nachweis über die fachgerechte Wiederverwertung und Entsorgung (Angabe des Entsorgungsbetriebes / der Deponie, Begleit- und Wiegescheine, Transportgenehmigungen) ist vom Auftragnehmer zu erbringen und dem Auftraggeber vorzulegen.

1.2 Nicht gefährliche Abfälle (nicht schadstoffbelastet)

Abfälle, die nicht gefährlich sind, gehen in das Eigentum des AN über.

Sie sind vom AN sortenrein zu trennen, zu befördern, zu behandeln, in entsprechend gekennzeichneten, zugelassenen Containern zwischenzulagern und eigenverantwortlich der Wiederverwertung zuzuführen, damit die vorhandenen Möglichkeiten der Abfallverwertung sachgerecht genutzt werden können, bzw. auf öffentlich-rechtlich zugelassene Beseitigungsanlagen / Deponie zu transportieren und zu entsorgen.

Soweit für die beschriebenen Arbeiten die Stellung von Abfall- und Entsorgungscontainern notwendig ist, ist die Stellung der Container in die Einheitspreise mit einzukalkulieren.

Sofern in den nachfolgenden Leistungsbeschreibungen nicht anders aufgeführt, gilt für die Entsorgung:
Die Entsorgung von Verpackungsmaterialien, aller anfallenden Schuttmassen und dergleichen ist Sache des Auftragnehmers, d.h. sie sind auf seine Kosten zu entsorgen. Die Deponiegebühren sind vom Auftragnehmer zu übernehmen und in die entsprechenden Einheitspreise mit einzukalkulieren.

2. Sicherheits- und Gesundheitsschutz

2.1 Gefährdungsbeurteilung des AN

Gewerkbezogene Gefährdungsanalysen (gem. Arbeitsschutzgesetz §5 und §6) sind vom AN, vor Beginn der Arbeiten, zu erstellen, dem SiGe-Koordinator vorzulegen und auf der Baustelle vorzuhalten.

Schutzeinrichtungen, Geräte und Maschinen etc. müssen den Arbeits- und Unfallverhütungsvorschriften der BG und der Betriebssicherheitsverordnung entsprechen. Die Einhaltung der Vorschriften, insbesondere die Erfüllung der Vorgaben des

- Arbeitsschutzes
- Der Arbeitsstättenverordnung
- Der Arbeitsstättenrichtlinie

Ist vertragliche Pflicht des AN.

2.2 Absichern der Lager- und Arbeitsplätze

Die absichernden Maßnahmen für die Arbeitsplätze und Lagerplätze sind entsprechend den neuesten gültigen Unfallverhütungsvorschriften vorzusehen. Die ausführende Firma hat ständig dafür Sorge zu tragen, dass die Unfallverhütungsvorschriften in allen Bereichen eingehalten sind und berücksichtigt werden. Die ausführende Firma übernimmt die Verantwortung, für die Sicherheit der Baustelle, gemäß den Bestimmungen der geltenden Landesbauordnung neuester Fassung.

2.3 Sicherheitsmaßnahmen bei Abbrucharbeiten

Für die Ausführung von Abbruch- und Rückbauarbeiten gelten die anerkannten Regeln der Technik, die Unfallverhütungsvorschriften, die einschlägigen DIN-Normen oder gleichwertige Landesnormen und die Zulassungsbescheide und Herstellerrichtlinien.

Arbeits- und Verkehrsbereiche der verantwortlichen Auftragnehmer, sind vom Auftragnehmer bei Gefährdung durch herabfallende Teile, gegenüber Dritten, vorschriftsgemäß zu sichern und abzusperren.

2.4 Sauberkeit auf der Baustelle

Der AN hat die von ihm genutzten Baustellenflächen, Zufahrtstraßen, Arbeitsbereiche und deren Zuwegungen ständig sauber zu halten und regelmäßig, wenn erforderlich arbeitstäglich, von anfallenden Schuttmassen bzw. Schuttresten, Abfällen, Verunreinigungen und Verpackungsmaterialien usw. zu räumen bzw. zu säubern. Die Kosten hierfür sind anteilig in die Einzelkosten der Teilleistungen (EKT) mit einzukalkulieren.

Wird diesen Verpflichtungen nicht nachgekommen, so ist der AG berechtigt, nach entsprechender Fristsetzung und fruchtlosen Ablauf der gesetzten Frist den Schutt bzw. die Verunreinigungen beseitigen zu lassen. Die hierdurch entstehenden Kosten werden von der Schlussrechnung des AN in Abzug gebracht. Sind mehrere Verursacher betroffen und besteht hinsichtlich der Kostenübernahme untereinander keine Einigung, so erfolgt eine Verteilung der Kosten entsprechend der Höhe der Auftragssumme.

Bei Arbeiten in oberflächenfertigen Räumen haben die Monteure einen Staubsauger mitzuführen, mit dem anfallende Verschmutzungen sofort zu entfernen sind. Zuvor sind alle gefährdeten Flächen vor Verschmutzung zu schützen und im Verkehrsbereich ausreichend mit geeignetem Material abzudecken.

2.5 Vorbeugender Brandschutz

Bei Arbeiten mit funkensprühenden Arbeitsgeräten, ist für den vorbeugenden Brandschutz besondere Aufmerksamkeit gefordert. Im Arbeitsbereich ist pro eingesetztem Arbeitsmittel ein Feuerlöscher mit mindestens 6 LE vorzuhalten. Falls möglich sind diese Arbeiten im Freien auszuführen.

2.6 Beeinträchtigung der Umgebung

Die Beeinträchtigung der Umwelt durch Lärm sowie durch Staub, Rauch und sonstige Verschmutzungen ist während des gesamten Bauablaufes auf das unvermeidliche Ausmaß zu beschränken.

Alle eingesetzten Baugeräte und Baumaschinen müssen entsprechend dem neuesten Stand der Technik schallgedämmt gebaut sein und lärmdämpfend betrieben werden.

Die Bestimmungen des Bundes- Immissionsschutzgesetzes, der allgemeinen Verwaltungsvorschrift zum Schutz gegen Baulärm, sowie die Empfehlungen für die Errichtung einer lärmarmen Baustelle sind zu berücksichtigen.

Das Verbrennen von Abfällen auf der Baustelle ist nicht zulässig.

2.7 Umweltschutz

Bauleistungen müssen unter Berücksichtigung der Umweltverträglichkeit, Ökologie und Gesundheit durchgeführt werden. Die Verwendung von bedenklich eingestuften Materialien ist unzulässig. Dies bezieht sich sowohl auf die Materialbeschaffenheit der Einbaumaterialien sowie auch auf die Entsorgung derselben (z.B. Sicherheitsdatenblätter, Produktanalysen, Entsorgungsnachweise etc.).

## Technische Vorbemerkungen
Technische Vorbemerkungen

Der Auftragnehmer hat den Untergrund und die baulichen Voraussetzungen eigenverantwortlich zu prüfen. Bestehen Bedenken gegen die im Leistungsverzeichnis aufgeführten Arbeitsschritte und Vorgaben, so sind diese durch den AN unverzüglich - möglichst schon vor Beginn der Arbeiten - schriftlich mitzuteilen. (siehe § 4 Abs. 3 VOB/B)

Bauschutt, Abfälle u.ä. sind in, vom AN gestellte Container zu entsorgen (Baustellentransport ist in den Einheitspreisen enthalten). Die Entsorgung zur Deponie erfolgt ebenfalls durch den Auftragnehmer.

Vom AN sind Schutzmaßnahmen gegen Beschädigungen an bereits vorhandenen Bauteilen, Geräten, Gebäude sowie angrenzenden Boden- und Bauteilbereiche eigenverantwortlich gegen Beschädigung oder Verschmutzung zu treffen. Die Kosten sind in die Einheitspreise einzurechnen.

Unterbrechungen der Arbeiten durch den AG sind möglich. Die Unfallverhütungsvorschriften sind vom AN einzuhalten und werden überprüft. Zuwiderhandlungen werden nach erstmaliger Rüge, mit Verweis
geahndet. Die Vorarbeiten sind vom AN zu überprüfen und bei Mängel vor Ausführung der Bauleitung zu melden.
Vertraglich nicht vorgesehene Zusatzleistungen sind dem AG vor Beginn der Arbeiten durch den AN anzuzeigen und nur nach Freigabe des AG auszuführen. Für nicht angemeldete und genehmigte Zusatzleistungen besteht kein Anspruch auf Vergütung. (siehe § 2 Abs. 5, 6, § 2 Abs. 8 VOB/B)

Restmaterialien und Abfälle sind unverzüglich zu beseitigen und vorschriftsmäßig zu entsorgen. Container sind möglich und bezüglich ihrer Aufstellfläche mit der Bauleitung abzusprechen.

Die Massen und aktuellen Pläne sind vor Ort vom AN zu prüfen. Bei Abweichungen sind unverzüglich die Bauleitung bzw. der AG zu informieren.

Arbeiten durch Sub- oder andere Unternehmer sind dem AG zu melden und sind genehmigungspflichtig. Subunternehmer können nur nach ausdrücklicher Zustimmung durch den AG beschäftigt werden. Für die durch Subunternehmer ausgeführte Leistungen haftet der AN, die Mindestlöhne, soziale und gesetzliche Leistungsabgaben, Gesundheitszeugnisse, sowie Unfall- und Gefahrenunterweisungen sind vom AN vorzunehmen und werden überprüft.

Beschädigungen, Verschmutzungen an angrenzenden Bauteilen und Gebäuden sind vom AN auf eigene Kosten zu beseitigen, bzw. in Stand zu setzen.

## Normen und Verordnungen
Normen und Verordnungen

Ergänzend zu den Allgemeinen Vertragsbedingungen für die Ausführung von Bauleistungen (AVB) -VOB/B- und den Allgemeinen Technischen Vertragsbedingungen (ATV) -VOB/C- gelten alle einschlägigen Normen, Gesetze, Vorschriften, Richtlinien, Bestimmungen und Verordnungen, sowie die anerkannten Regeln der Technik, in ihrer jeweils neusten Fassung, die mit den folgend ausgeschriebenen Gewerken im Zusammenhang stehen.

Soweit in der Leistungsbeschreibung auf technische Spezifikationen z. B. nationale Normen, mit denen europäische Normen umgesetzt werden, europäische technische Bewertungen oder gemeinsame technische Spezifikationen Bezug genommen wird, wird auch ohne den ausdrücklichen Zusatz „oder gleichwertig“ stets auch auf gleichwertige technische Spezifikationen Bezug genommen.

## 1006 Trockenbau-, Verputz- und Malerarbeiten
Datum: 02.07.2026

### Los 1 Trockenbauarbeiten

#### Abschnitt 1.1 Baustelleneinrichtung

**1.1.10 Baustelleneinrichtung / -räumung**
*** Pauschalposition
Geräte, Werkzeuge und sonstige Betriebsmittel, die zur
Durchführung der Arbeiten erforderlich sind, auf die
Baustelle bringen und aufbauen. Vorhaltekosten der
Baustelleneinrichtung sowie der benötigten Maschinen
sind in dieser Position einzurechnen. Nach Abschluss
der Arbeiten sind alle Geräte, Werkzeuge und sonstige
Betriebsmittel und Werkstoffreste wieder abzubauen bzw.
abzufahren/zu entsorgen. Die in Anspruch genommenen
Flächen sind sauber zu hinterlassen.
Menge: 1 psch

**1.1.20 Fahrgerüst, LK3**
Fahrbares Gerüst nach DIN 4420-3 als Arbeitsgerüst mit einer Arbeitslage, Seitenschutz und Zugang, Standflächen eben, einschl. Abbau.
Lastklasse: 3 (2,0 kN/m2)
Aufbauhöhe: geeignet für Arbeitshöhe bis 3,00 m
Aufstellort: innerhalb des Gebäudes
Menge: 1 St

**1.1.30 Gebrauchsüberlassung, Fahrgerüst**
Gebrauchsüberlassung des Fahrgerüstes, pro angefangener Woche.

Dauer: 4 Wochen
Menge: 4 StWo

**1.1.40 Innenraumgerüst Treppenhaus, aufbauen**
Liefern und standsicher aufbauen eines freistehenden Innenraumgerüstes im Treppenhaus zur Ausführung von Trockenbau- und Verputzarbeiten an Wand-, Decken- und Dachschrägenflächen.

Das Gerüst ist den vorhandenen Treppenläufen und Podesten anzupassen und mit allen erforderlichen Belägen, Geländern, Bordbrettern, Aussteifungen, Unterlagen und sonstigen Sicherheitseinrichtungen auszustatten.

Gerüstgröße: ca. 9,30 m² Arbeitsfläche
Max. Gerüsthöhe: ca. 3,60 m über Aufstellfläche
Max. Arbeitshöhe: ca. 5,60 m
Menge: 2 Stck

**1.1.50 Innenraumgerüst Treppenhaus, vorhalten**
Vorhalten des zuvor aufgebauten Innenraumgerüstes einschließlich aller erforderlichen Prüfungen, Wartungs- und Instandhaltungsleistungen für die Dauer der Nutzung.

Gerüstgröße: ca. 9,30 m² Arbeitsfläche
Max. Gerüsthöhe: ca. 3,60 m über Aufstellfläche

Abrechnung je angefangene Vorhaltewoche.
Menge: 4 StWo

**1.1.60 Innenraumgerüst Treppenhaus, abbauen**
Vollständiger Abbau des Innenraumgerüstes einschließlich Rückbau sämtlicher Gerüstbauteile, Verladen und Abtransport.

Gerüstgröße: ca. 9,30 m² Arbeitsfläche
Max. Gerüsthöhe: ca. 3,60 m über Aufstellfläche

Einschließlich Beseitigung aller durch die Gerüststellung verursachten Verschmutzungen.
Menge: 2 Stck

#### Abschnitt 1.2 Trockenestrich

**1.2.10 Untergrund prüfen**
Prüfen des Untergrundes (Holzbalkendecke mit Dielenbelag) auf Ebenheit und Schäden.

Einschließlich Nachschrauben gelockerter Dielen auf der Unterkonstruktion sowie Aufnahme schadhafter Dielen und deren Erneuerung in gleicher Holzart und Stärke einschließlich fachgerechter Befestigung auf vorhandener Unterkonstruktion.
Menge: 92 m²

**1.2.20 Untergrundvorbereitung**
Untergrundvorbereitung zur Aufnahme von Trockenestrich auf Holzbalkendecke mit Dielenbelag.

Einschließlich Reinigung der Dielenoberfläche von losen Bestandteilen und Verschmutzungen sowie Prüfung des Untergrundes auf Tragfähigkeit und Ebenheit. Kennzeichnung von schadhaften oder nicht ausreichend tragfähigen Bereichen. Herstellen einer ebenen, verlegereifen Fläche durch lokales Abtragen von Überständen (z. B. Abschleifen/Hobeln) sowie durch lastabtragendes Unterlegen von Vertiefungen mit geeigneten Materialien (z. B. Holzstreifen/Keile) im erforderlichen Umfang. Ausführung entsprechend den Anforderungen des vorgesehenen Trockenestrichsystems.
Menge: 92 m²

**1.2.30 Trennlage**
Liefern und vollflächiges Verlegen einer geeigneten Dampfbremse bzw. Trennlage auf dem vorbereiteten Dielenbelag, einschließlich Überlappungen und luftdicht abgeklebt ausgeführter Stöße sowie Anschlüsse an aufgehende Bauteile.
Menge: 92 m²

**1.2.40 Randdämmstreifen**
Liefern und Einbauen von Randdämmstreifen entlang aller aufgehenden Bauteile (Wände, Stützen, Türzargen) im Bereich des Trockenestrichaufbaus.

Einschließlich fachgerechter, durchgehender und lückenloser Verlegung vor Einbau des Trockenestrichs zur schalltechnischen und bauphysikalischen Entkopplung sowie zur Aufnahme von Bewegungen des Bodenaufbaus. Randdämmstreifen lot- und höhengerecht anbringen und über Oberkante des fertigen Bodenaufbaus hinausführen.
Menge: 70 m

**1.2.50 Ausgleichsschicht**
Liefern und Einbringen einer geeigneten Trockenschüttung zum Höhenausgleich und zur Herstellung einer ebenen Verlegefläche für den Trockenestrich, einschließlich Abziehen und Verdichten gemäß Systemvorgaben.
Menge: 92 m²

**1.2.60 Trockenestrichplatten**
Liefern und fachgerechtes Verlegen von Trockenestrichplatten (z. B. Gipsfaser- oder Faserzementplatten) im Systemverband, vollflächig eben, fugenversetzt verlegt und systemgerecht verbunden (Klebe- und/oder Schraubverbindung), einschließlich Zuschnitt und Randanschlüsse.
Menge: 92 m²

#### Abschnitt 1.3 Trockenbauarbeiten

**1.3.10 Montagewand, Doppelständer, Metall, 205mm, GK zweilagig, MW**
Nichttragende innere Trennwand DIN 4103-1 als Montagewand, Bewertetes Schalldämm-Maß Rw > 70dB

Wandhöhe: 3,00m
Wanddicke: 205mm

Umlaufende Anschlüsse starr, vorhandener Befestigungsuntergrund Holz-Dielen (Boden), Sandstein Mauerwerk (Wandflächen)

Ausführung mit Unterkonstruktion aus verzinkten Stahlblechprofilen DIN 18182-1, Metallständer CW 75. Achsabstand 417mm, als Doppelständerwerk, Metallständer durch Distanzstreifen gegeneinander abgestützt. Boden- und Deckenanschlüsse mit Randprofilen UW 75/40, Befestigung mit bauaufsichtlich zugelassenen Befestigungsmitteln

Dämmschicht aus Mineralwolle nach DIN EN 13162, Dicke 2 x 60mm, Baustoffklasse A1, nichtbrennbar nach DIN 4102 und EN 13501-1, Bemessungswert der Wärmeleitsfähigkeit 0,040W/(m*K), längenbezogener Strömungswiderstand AFr nach DIN EN 29053 5kPa*s/m², zweilagig, dicht stoßen, abrutschsicher verlegen

Beplankung beidseitig, zweilagig aus Gipsplatte GKB DIN 18180, Plattendicke 2x 12,5mm

Verschraubung mit systemgeeigneten, zugelassenen Schrauben, Verarbeitung gemäß DIN 18181

Verspachtelung der Gipsplatten gemäß Merkblatt Nr. 2 des Bundesverbandes der Gipsindustrie e.V. Qualitätsstufe Q3
Menge: 57 m²

**1.3.20 Montagewand, Metall, 150mm, GK zweilagig, MW**
Nichttragende innere Trennwand DIN 4103-1 als Montagewand, Bewertetes Schalldämm-Maß Rw > 50dB

Wandhöhe: 3,00m
Wanddicke: 150mm

Umlaufende Anschlüsse starr, vorhandener Befestigungsuntergrund Holz-Dielen (Boden), Sandstein Mauerwerk (Wandflächen)

Ausführung mit Unterkonstruktion aus verzinkten Stahlblechprofilen DIN 18182-1, Metallständer CW100. Achsabstand 625mm, Boden- und Deckenanschlüsse mit Randprofilen UW 100/40, Befestigung mit bauaufsichtlich zugelassenen Befestigungsmitteln

Dämmschicht aus Mineralwolle nach DIN EN 13162, Dicke 80mm, Baustoffklasse A1, nichtbrennbar nach DIN 4102 und EN 13501-1, Bemessungswert der Wärmeleitsfähigkeit 0,040W/(m*K), längenbezogener Strömungswiderstand AFr nach DIN EN 29053 5kPa*s/m², einlagig, dicht stoßen, abrutschsicher verlegen.

Beplankung beidseitig, zweilagig aus Gipsplatte GKB DIN 18180 bzw. Typ DF EN 520, zweilagig, Plattendicke 2x 12,5mm.

Verschraubung mit systemgeeigneten, zugelassenen Schrauben, Verarbeitung gemäß DIN 18181.

Verspachtelung der Gipsplatten gemäß Merkblatt Nr. 2 des Bundesverbandes der Gipsindustrie e.V. Qualitätsstufe Q3
Menge: 21 m²

**1.3.30 Vorsatzschale, WC, H = 1,20m**
Nichttragende innere, freistehende Vorsatzschale DIN 4103-1, Einbaubereich 2, ohne Schall- und Dämmanforderungen. Höhe: 1,20m, Breite: 225mm, Anforderung an den Brandschutz: EI 0, vorhandener Befestigungsuntergrund: direkt befestigt auf bauseitigem Untergrund aus: Mauerwerk, Anschlüsse an angrenzende Bauteile: starrer Anschluss, Unterkonstruktion aus verzinkten Stahlblechprofilen CW-50/40, UW-50/40 nach DIN 18182-1/18183 nach statischer Erfordernis. Beplankung einseitig, zweilagig, Verarbeitung DIN 18181, mit Gipsbauplatten GKB nach DIN 18180, Plattendicke 12,5mm, befestigen mit Schnellbauschrauben DIN 18182-2, Fugen füllen, sichtbare Befestigungsmittel und Fugen verspachteln und schleifen.
Oberfläche: verspachtelt und geschliffen, Qualitätsstufe Q2 nach Merkblatt 2 (Oberflächengüten von Gipsplatten | Hrsg. BV der Gipsindustrie).
Menge: 6 m²

**1.3.40 Zulage für UA-Verstärkungsprofile**
Zulage zur Unterkonstruktion von Trockenbau-Vorsatzschalen für den Einbau von UA-Verstärkungsprofilen UA-50 zur Befestigung von Unterputz-Spülkästen, einschließlich aller erforderlichen Befestigungs- und Verbindungsmittel.
Menge: 5 m

**1.3.50 Bekleidung Dachschräge**
Liefern und fachgerechtes Montieren einer Bekleidung an einer Holzbalkendachkonstruktion.

Ausführung mit Bauplatten aus Gipskarton GKB.

Die Bekleidung ist auf einer geeigneten Unterkonstruktion aus Holzlatten oder Stahlblech-Profilen entsprechend den Herstellervorgaben zu befestigen.

Zwischen den Sparren ist eine Mineralwolledämmung einschließlich Dampfbremse/Dampfsperre einzubauen.

Die Bekleidungsplatten sind dicht gestoßen zu montieren. Fugen und Befestigungsmittel sind entsprechend den Herstellervorgaben fachgerecht zu verspachteln und oberflächenfertig für nachfolgende Beschichtungsarbeiten herzustellen.

Bekleidung: zweilagig
Bekleidungsdicke: 2 × 12,5 mm
Oberflächenqualität: Q3
Mineralwolledämmung einschließlich Dampfbremse/Dampfsperre
Einbauort: Dachschräge der Räume im DG
Menge: 120 m²

**1.3.60 Bekleidung Dachschräge, F90-B**
Liefern und fachgerechtes Montieren einer brandschutztechnischen Bekleidung einer Holzbalkendachkonstruktion zur Erreichung der Feuerwiderstandsklasse F 90-B gemäß DIN 4102-2 für Brandbeanspruchung von unten.

Ausführung mit nichtbrennbaren Brandschutzbauplatten der Baustoffklasse A1 auf Basis eines zement- oder silikatgebundenen Baustoffs oder eines gleichwertigen Materials mit vergleichbaren bauphysikalischen und brandschutztechnischen Eigenschaften. Die Brandschutzbauplatten müssen für den vorgesehenen Einsatz dauerhaft feuchtebeständig geeignet sein.

Zwischen den Holzbalken ist eine Mineralwolledämmung gemäß den Anforderungen des bauaufsichtlich nachgewiesenen Systems einschließlich erforderlicher Dampfbremse/Dampfsperre einzubauen.

Die Bekleidungsplatten sind dicht gestoßen zu montieren. Fugen und Befestigungsmittel sind entsprechend den Vorgaben des jeweiligen Systemherstellers fachgerecht zu verspachteln und oberflächenfertig herzustellen.

Die angebotene Konstruktion muss über einen gültigen bauaufsichtlichen Verwendbarkeitsnachweis (z. B. allgemeine Bauartgenehmigung, allgemeines bauaufsichtliches Prüfzeugnis oder gleichwertigen Nachweis) für die geforderte Feuerwiderstandsdauer verfügen. Der entsprechende Nachweis ist dem Angebot beizufügen.

Feuerwiderstand: F 90-B
Brandbeanspruchung: von unten
Bekleidung: zweilagig
Mindestbekleidungsdicke: 2 × 12,5 mm
Mineralwolledämmung einschließlich Dampfbremse/Dampfsperre gemäß Systemnachweis
Einbauort: Dachschräge im Treppenhaus
Menge: 16 m²

**1.3.70 Anschluss, Montagewand, Dach-/Wandschräge**
Anschluss der nichttragenden Montagewand an Dachschräge. Abrechnung nach Länge des Anschlusses, in der Schräge gemessen.

Wanddicke: 205mm
Wandhöhe: von 1,00m bis 3,00m
Wand beidseitig: 2-lagig beplankt
Gipsplatte: 12,5 mm
Dachschrägenneigung: ca. 60°
Menge: 3 m

**1.3.80 Montagewand, T-Anschluss**
T-Verbindung für Montagewand, Ausführung mit starrer Verbindung und Beplankung.

Ausführung: mit Inneneckprofilen
Beplankung: zweilagig
Gipsplatte: Typ GKB
Wanddicken: 205mm
Menge: 6 m

**1.3.90 Vorsatzschale vor Kniestock**
Liefern und fachgerechtes Montieren einer Vorsatzschale vor einem Kniestock aus Sandsteinmauerwerk, einschließlich Unterkonstruktion und Wärmedämmung.

Ausführung als nichttragende Vorsatzschale auf einer geeigneten Unterkonstruktion aus Metallprofilen, lot- und fluchtgerecht montiert und entsprechend den statischen und bauphysikalischen Anforderungen befestigt.

Zwischen der Unterkonstruktion ist eine Dämmschicht aus Mineralwolle oder einem gleichwertigen Dämmstoff entsprechend den Anforderungen des Wärmeschutzes und der Bauphysik einzubauen. Die Dämmung ist lückenlos und setzungssicher zu verlegen.

Bekleidung der Vorsatzschale mit geeigneten Bauplatten aus Gipskarton GKB oder gleichwertigen Plattenwerkstoffen. Plattenstöße sind dicht gestoßen zu montieren, Fugen und Befestigungsmittel sind fachgerecht zu verspachteln und oberflächenfertig herzustellen.

Unterkonstruktion aus geeigneten Metallprofilen
Dämmschicht: Mineralwolle (o. glw.), t = 160 mm
Beplankung: 2-lagig á 12,5 mm Gipskarton GKF (o. glw.)
Oberfläche verspachtelt, Q3
Ausführung lot- und fluchtgerecht
Menge: 117 m²

**1.3.100 Ecken, Kantenprofil, Montagewand**
Innen- und Außenecken der Montagewand, im Grundriss rechtwinklig, Ausführung mit Eck- / Kantenprofil.
Menge: 10 m

**1.3.110 Türöffnungen herstellen, 370x226 cm, d= 150mm**
Türöffnung in vor beschriebenen nichttragenden inneren
Metallständerwänden mit verstärkten Ständerwerkprofilen
im Öffnungsbereich herstellen.

seitliche Laibungsprofile nach DIN EN 14195 und
DIN 18182-1, raumhoch aus CW-Profilen
Materialstärke 2,0 mm, an Kopf- und Fußanschlussbereichen mit Türpfostensteckwinkeln und geeigneten Verankerungmitteln an angrenzenden Bauteilen befestigt.
Als Türsturz ist ein UW-Profil mit vertikalen Auswechslungen aus CW-Profilen einzubauen und kraftschlüssig an den Profilen zu befestigen.

Horizontal- / Längsfugen der Beplankung sind nicht
entlang der Türöffnung anordnen, sondern zur Türmitte
versetzen. Dazu ist Merkblatt Nr. 8 des Bundesverbandes
der Gipsindustrie e.V. beachten.

Wanddicke: 150 mm
CW-Profile: CW100
Öffnungsmaße B x H: ca 370 x 226 cm
Menge: 1 Stck

**1.3.120 Türöffnungen herstellen, 100x200 cm, d= 205mm**
Türöffnung in vor beschriebenen nichttragenden
Installationswänden mit Doppelständerwerk mit
verstärkten Ständerwerkprofilen im Öffnungsbereich
herstellen.

Seitliche Laibungsprofile nach DIN EN 14195 und DIN 18182-1, raumhoch aus UA-Profilen, Materialstärke 2,0 mm, an Kopf- und Fußanschlussbereichen mit Türpfostensteckwinkeln und geeigneten Verankerungmitteln an angrenzenden Bauteilen befestigt.

Als Türsturz ist ein UW-Profil mit zwei vertikalen
Auswechslungen aus CW-Profilen einzubauen und
kraftschlüssig an den Profilen zu befestigen.

Horizontal- / Längsfugen der Beplankung sind nicht
entlang der Türöffnung anordnen, sondern zur Türmitte
versetzen. Dazu ist Merkblatt Nr. 8 des Bundesverbandes
der Gipsindustrie e.V. beachten.

Beplankung der Stirnseiten mit 2x 12,5 mm dicken
Plattenstreifen analog der Beplankung der Wandseiten,
raumhoher Ausführung mit Kantenschutzprofilen
31/31/0,4 mm, Stirnseite bewehren und flächig
abspachteln.

Wanddicke: 205 mm
UA-Profile: UA75
Öffnungsmaße B x H: bis ca 100 x 200 cm
Menge: 4 Stck

**1.3.130 Unterdecke, freitragend, GK, einlagig**
Unterdecke DIN 18168-1, als freitragende Decke

Einbauhöhe: ca. 2,75 m
Raumbreite ≤ 6,00 m
Befestigungsuntergrund: Mauerwerkswände, Metallständerwände, Mansardenflächen

Ausführung der Unterkonstruktion aus verzinkten Stahlblechprofilen DIN 18182-1 Tragprofile als Doppelprofile UA 150, Randbefestigung mit UW 150, Verbindung mit Randprofil durch Anschluss- und Verbindungswinkel.

Befestigung mit für den Untergrund geeignetem Befestigungsmittel

Dämmschicht aus Mineralwolle nach DIN EN 13162, Dicke 100 mm, Baustoffklasse A1, nichtbrennbar nach DIN 4102 und EN 13501-1, Bemessungswert der Wärmeleitfähigkeit 0,040 W/(m*K), längenbezogener Strömungswiderstand AFr nach DIN EN 29053: 5 kPa*s/m², als Zwischensparrendämmung verlegt.

Decklage/Bekleidung aus Gipsplatten GKB DIN 18180 bzw. Typ DFH2IR EN 520: einlagig, Plattendicke 12,5 mm,
Verarbeitung gemäß DIN 18181.

Verspachtelung der Gipsplatten gemäß Merkblatt Nr. 2 des Bundesverbandes der Gipsindustrie e.V. Qualitätsstufe Q3
Menge: 92 m²

**1.3.140 Randanschluss, Unterdecke, freitragend**
Herstellen des Randanschlusses der zuvor beschriebenen freitragenden Gipskarton-Unterdecke an aufgehende Wände, Stützen und sonstige flankierende Bauteile.

Liefern und montieren eines Randanschlusses aus verzinktem Stahlblechprofil einschließlich erforderlicher Befestigungsmittel, Anschlussdichtband bzw. Trennstreifen gemäß Systemvorgaben, einschließlich aller erforderlichen Zuschnitte, Anpassungen und Befestigungen.

Ausbildung eines sauberen Anschlusses einschließlich Verspachtelung bis Qualitätsstufe Q3 entsprechend der Deckenbekleidung. Erforderliche Nebenarbeiten, Eckausbildungen und Anpassungen sind einzukalkulieren.
Menge: 70 m

**1.3.150 Unterdecke, freitragend, F90-AB**
Liefern und fachgerechtes Montieren einer selbständigen, freitragenden Brandschutz-Unterdecke mit einer Feuerwiderstandsdauer F 90-AB gemäß DIN 4102, geeignet für Brandbeanspruchung von oben und unten.

Ausführung mit nichtbrennbaren Brandschutzbauplatten der Baustoffklasse A1 aus Calciumsilikat oder einem gleichwertigen Baustoff mit vergleichbaren bauphysikalischen und brandschutztechnischen Eigenschaften.

Unterkonstruktion als freitragende Konstruktion mit Weitspannträgern.

Plattenstöße und Befestigungsmittel gemäß den Vorgaben des jeweiligen Systemherstellers fachgerecht verspachteln bzw. oberflächenfertig herstellen.

Die angebotene Deckenkonstruktion muss über einen gültigen bauaufsichtlichen Verwendbarkeitsnachweis (z. B. allgemeine Bauartgenehmigung, allgemeines bauaufsichtliches Prüfzeugnis oder gleichwertigen Nachweis entsprechend den geltenden bauordnungsrechtlichen Bestimmungen) verfügen. Der entsprechende Nachweis ist dem Angebot beizufügen.

Feuerwiderstand: F 90-AB
Konstruktion: selbständig, freitragend
Brandbeanspruchung: von oben und unten
Achsabstand der Weitspannträger: max. 600 mm
Beplankung: 2 × 20 mm oder entsprechend dem bauaufsichtlich nachgewiesenen System
Spannweite: ca. 2.750 mm (max. 3.000 mm)
Einbauort: Decke im Treppenhaus
Menge: 12 m²

**1.3.160 Randanschluss, Unterdecke, freitragend, F90-AB**
Randanschluss für die Unterdecke der vorgenannten Grundposition liefern und fachgerecht montieren.
Menge: 18 m

**1.3.170 Unterdecke, abgehängt, F90-A**
Liefern und fachgerechtes Montieren einer selbständigen, abgehängten Brandschutz-Unterdecke mit einer Feuerwiderstandsdauer F 90-A gemäß DIN 4102, geeignet für Brandbeanspruchung von oben und unten.

Ausführung mit nichtbrennbaren Brandschutzbauplatten der Baustoffklasse A1 aus Calciumsilikat oder einem gleichwertigen Baustoff mit vergleichbaren bauphysikalischen und brandschutztechnischen Eigenschaften.

Unterkonstruktion als abgehängte Konstruktion mit C-Declenprofilen und Noniusabhängern.

Plattenstöße und Befestigungsmittel gemäß den Vorgaben des jeweiligen Systemherstellers fachgerecht verspachteln bzw. oberflächenfertig herstellen.

Die angebotene Deckenkonstruktion muss über einen gültigen bauaufsichtlichen Verwendbarkeitsnachweis (z. B. allgemeine Bauartgenehmigung, allgemeines bauaufsichtliches Prüfzeugnis oder gleichwertigen Nachweis entsprechend den geltenden bauordnungsrechtlichen Bestimmungen) verfügen. Der entsprechende Nachweis ist dem Angebot beizufügen.

Feuerwiderstand: F 90-A
Konstruktion: selbständig, abgehängt
Brandbeanspruchung: von oben und unten
Beplankung: 2 × 20 mm oder entsprechend dem bauaufsichtlich nachgewiesenen System
Einbauort: Decke im Kellergeschoss
Menge: 7 m²

**1.3.180 Randanschluss, Unterdecke, abgehängt, F90-A**
Randanschluss für die Unterdecke der vorgenannten Grundposition liefern und fachgerecht montieren.
Menge: 10 m

**1.3.190 Deckenabschluss, Unterdecke, abgehängt**
Deckenabschluss für die Unterdecke der vorgenannten Grundposition liefern und fachgerecht montieren.

Höhe: ca. 0,50 m
Menge: 2 m

**1.3.200 Leitungsdurchführung, Deckenabschluss**
Herstellen einer brandschutzgerechten Leitungsdurchführung für nichtbrennbare Heizungsleitungen durch den vertikalen Deckenabschluss der F90-A-Brandschutzunterdecke.

Ausführung entsprechend dem bauaufsichtlich zugelassenen Brandschutzsystem sowie den Vorgaben des Herstellers. Erforderliche Ausschnitte in der Brandschutzbekleidung herstellen, Leitungsdurchführung fachgerecht ausbilden und den Ringspalt mit einem zugelassenen Brandschutzsystem dauerhaft verschließen. Die Feuerwiderstandsdauer des Deckenabschlusses darf durch die Durchführung nicht beeinträchtigt werden.

Einschließlich aller erforderlichen Nebenleistungen, Befestigungs- und Dichtmaterialien, Zuschneiden der Bekleidung, brandschutzgerechter Nachbearbeitung der Schnittkanten sowie Kennzeichnung der Abschottung, soweit nach Zulassung erforderlich.
Menge: 2 Stck

**1.3.210 Elektrokabelkanal I 90 als Wandkanal**
Liefern und fachgerechtes Montieren eines montagefertigen Elektro-Installationskanals mit einer Feuerwiderstandsdauer I 90 gemäß DIN 4102.

Ausführung aus nichtbrennbaren Brandschutzbauplatten der Baustoffklasse A1 auf Calciumsilikatbasis oder einem gleichwertigen Baustoff mit vergleichbaren bauphysikalischen und brandschutztechnischen Eigenschaften.

Der Kabelkanal ist entsprechend den Vorgaben des Systemherstellers einschließlich aller erforderlichen Formteile, Verbindungsmittel, Halterungen, Befestigungsmittel sowie sämtlicher Nebenleistungen fachgerecht zu montieren.

Die angebotene Konstruktion muss über einen gültigen bauaufsichtlichen Verwendbarkeitsnachweis (z. B. allgemeine Bauartgenehmigung, allgemeines bauaufsichtliches Prüfzeugnis oder gleichwertigen Nachweis entsprechend den geltenden bauordnungsrechtlichen Bestimmungen) verfügen. Der entsprechende Nachweis ist dem Angebot beizufügen.

Ausführung: Wandkanal, waagerecht
Feuerwiderstand: I 90
Lichter Kanalquerschnitt: 100 × 100 mm
Einbauort: Wandverlegte Elektroleitung im Kellergeschoss
Menge: 2 m

**1.3.220 Deckenbekleidung an Holzbalkendecke inkl. Unterkonstruktion**
Liefern und fachgerechtes Montieren einer Deckenbekleidung an einer Holzbalkendecke einschließlich erforderlicher Unterkonstruktion.

Ausführung einer abgehängten bzw. direkt montierten Unterkonstruktion aus Metallprofilen, lot- und fluchtgerecht befestigt an der vorhandenen Tragkonstruktion, einschließlich aller systembedingten Befestigungs- und Verbindungsmittel.

Bekleidung der Unterkonstruktion mit geeigneten Bauplatten aus Gipskarton GKB oder gleichwertigen Plattenwerkstoffen. Platten sind fachgerecht zu befestigen, Fugen dicht gestoßen herzustellen und entsprechend den Anforderungen der Oberfläche zu verspachteln und für die weitere Beschichtung vorzubereiten.

Unterkonstruktion: Metallprofile
Deckenbekleidung: 2-lagig á 12,5 mm Gipskarton (o. glw.)
Ausführung lot- und fluchtgerecht
Oberfläche: verspachtelt, Qualitätsstufe Q3
Einbauort: Bereits ausgebaute Räume im DG
Menge: 135 m²

**1.3.230 Bodentreppe / Ausziehtreppe in Holzbalkendecke**
Herstellen einer Deckenöffnung in einer bestehenden tragenden Holzbalkendecke einschließlich aller erforderlichen konstruktiven Maßnahmen zur Lastumleitung (Wechsel- und Randhölzer) sowie Einbau einer wärmegedämmten, klappbaren Ausziehtreppe (Bodentreppe).

Die Öffnung ist innerhalb eines geeigneten Balkenfeldes anzuordnen. Tragende Holzbalken der Decke sind grundsätzlich zu erhalten; bei Erfordernis sind diese durch konstruktive Maßnahmen (z. B. Wechselträger, Doppelbalken, Stahl-Holz-Verbundelemente) statisch wirksam zu ersetzen.

Liefern und montieren einer wärmegedämmten Bodentreppe für eine lichte Raumhöhe von ca. 2,75 m, einschließlich Futterkasten, gedämmtem und luftdicht verschließbarem Deckel sowie klappbarer Leiterkonstruktion.
Menge: 1 Stck

**1.3.240 GK-Bekleidung Gauben**
Bekleidung einer neu hergestellten Gaube mit Gipskarton-Bauplatten Typ GKB nach DIN EN 520, Plattendicke 12,5 mm, auf verzinkter Metall-Unterkonstruktion herstellen. Ausführung einschließlich erforderlicher Unterkonstruktion, Befestigungsmittel, Eckschutzprofile, Anschlussausbildungen sowie Fugenverspachtelung.

Hohlräume vollständig mit Mineralwolle aus Stein- oder Glaswolle nach DIN EN 13162, Wärmeleitgruppe (WLG) 035, dicht und hohlraumfrei ausstopfen.

Oberflächenverspachtelung in Qualitätsstufe Q3 einschließlich Nachspachteln und Schleifen, fertig zur Aufnahme üblicher Anstrich- oder Tapezierarbeiten.

Abmessungen je Gaube:

lichte Breite: ca. 0,90 m
lichte Höhe (Sturz bis Brüstung): ca. 1,05 m
Ausladung: ca. 0,40 m

Leistung einschließlich aller erforderlichen Nebenleistungen, Zuschnitte, Anarbeiten, Befestigungen und Anschlüsse für eine vollständige, fachgerechte Ausführung.
Menge: 13 Stck

#### Abschnitt 1.4 Stundenlohnarbeiten

**1.4.10 Stundensatz, Facharbeiter/-in**
Stundenlohnarbeiten für Vorarbeiter/-in, Facharbeiter/-in und Gleichgestellte. Der Verrechnungssatz für die jeweilige Arbeitskraft umfasst sämtliche Aufwendungen wie Lohn- und Gehaltskosten, Lohn- und Gehaltsnebenkosten, Zuschläge, lohngebundene und lohnabhängige Kosten, sonstige Sozialkosten, Gemeinkosten, Wagnis und Gewinn. Leistung nach besonderer Anordnung der Bauüberwachung. Anmeldung und Nachweis gem. VOB/B.
Menge: 10 Std

**1.4.20 Stundensatz, Helfer/-in**
Stundenlohnarbeiten für Werker/-in, Helfer/-in und Gleichgestellte. Der Verrechnungssatz für die jeweilige Arbeitskraft umfasst sämtliche Aufwendungen wie Lohn- und Gehaltskosten, Lohn- und Gehaltsnebenkosten, Zuschläge, lohngebundene und lohnabhängige Kosten, sonstige Sozialkosten, Gemeinkosten, Wagnis und Gewinn. Leistung nach besonderer Anordnung der Bauüberwachung. Anmeldung und Nachweis gem. VOB/B.
Menge: 10 Std

### Los 2 Verputzarbeiten

#### Abschnitt 2.1 Baustelleneinrichtung

**2.1.10 Baustelleneinrichtung / -räumung**
*** Pauschalposition
Geräte, Werkzeuge und sonstige Betriebsmittel, die zur
Durchführung der Arbeiten erforderlich sind, auf die
Baustelle bringen und aufbauen. Vorhaltekosten der
Baustelleneinrichtung sowie der benötigten Maschinen
sind in dieser Position einzurechnen. Nach Abschluss
der Arbeiten sind alle Geräte, Werkzeuge und sonstige
Betriebsmittel und Werkstoffreste wieder abzubauen bzw.
abzufahren/zu entsorgen. Die in Anspruch genommenen
Flächen sind sauber zu hinterlassen.
Menge: 1 psch

**2.1.20 Boden abdecken, Malervlies**
Böden mit Malervlies gegen Verschmutzung während
Verputzerarbeiten vollflächig abdecken und abkleben, inkl.
komplett Entfernen und Entsorgen nach Abschluss der Arbeiten.
Menge: 200 m²

**2.1.30 Bauteile schützen**
Schutz von Fenstern gegen Verschmutzung und Beschädigung während der Putzarbeiten herstellen, unterhalten und nach Abschluss der Arbeiten vollständig entfernen. Fensterfläche mit reißfester PE-Schutzfolie einschließlich sorgfältigem Abkleben der Rahmen und angrenzenden Bauteile mittels geeignetem Klebeband. Schutz während der gesamten Ausführungszeit funktionsfähig erhalten. Nach Beendigung der Arbeiten Schutzmaterial rückstandsfrei entfernen und fachgerecht entsorgen.

Bauteil: Fenster
Einzelgröße: ca. 900 × 1.050 mm
Menge: 13 Stck

#### Abschnitt 2.2 Verputzarbeiten

**2.2.10 Untergrundprüfung**
Untergrund aus bestehendem Mauerwerk mit vorhandenem Gips- bzw. Kalk-Gips-Putz auf Tragfähigkeit prüfen.

Lose, hohlliegende oder nicht tragfähige Putzbereiche aufnehmen und entfernen. Untergrund reinigen, entstauben und für die nachfolgenden Putz- und Spachtelarbeiten vorbereiten. Erforderliche Haftbrücken entsprechend den Herstellerangaben herstellen.

Einschließlich aller Nebenleistungen.
Menge: 300 m²

**2.2.20 Putzfehlstellen ergänzen**
Putzfehlstellen nach den Vorarbeiten mit Gips- bzw. Kalk-Gips-Putz entsprechend der vorhandenen Putzart ergänzen.

Putzdicke entsprechend Bestand. Oberfläche eben und fluchtgerecht an den vorhandenen Putz anarbeiten.

Einschließlich aller erforderlichen Nebenleistungen.
Menge: 100 m²

**2.2.30 Risssanierung Bestandsputz**
Rissbehaftete Putzflächen instand setzen.

Risse öffnen, reinigen und dauerhaft mittels geeigneter Armierung (Armierungsgewebe bzw. Armierungsstreifen in systemgerechter Spachtelmasse) überarbeiten.

Leistung einschließlich aller erforderlichen Vor- und Nacharbeiten.
Menge: 100 m²

**2.2.40 Vollflächige Putzüberarbeitung / Feinspachtelung Q3**
Vorhandene tragfähige Putzflächen vollflächig überarbeiten.

Erforderlichenfalls Haftgrund auftragen, anschließend vollflächige Feinspachtelung herstellen.

Oberflächenqualität Q3 gemäß Merkblatt Oberflächenqualitäten von Gipsplatten und gespachtelten Gipsflächen bzw. gleichwertige Oberflächenqualität auf Putzflächen.

Die Oberfläche ist tapezier- und malerfertig herzustellen.

Einschließlich sämtlicher Nebenleistungen.
Menge: 300 m²

**2.2.50 Eckschutzschienen**
Eckschutzschienen aus verzinktem Stahl oder Edelstahl an neu herzustellenden Außenecken liefern und fachgerecht einbauen.

Einschließlich lot- und fluchtgerechter Ausrichtung sowie vollständigem Einputzen.
Menge: 10 m

**2.2.60 Leibungen an neu hergestellten Türöffnungen**
Putzanschlüsse an neu hergestellten Türöffnungen herstellen.

Leistungsumfang je Öffnung:

- Abziehen und Ausbilden der Leibungen
- Anarbeiten an den Bestand
- Oberfläche passend zu den angrenzenden Wandflächen
  herstellen.

Abmessungen je Öffnung: ca. 1,00 × 2,00 m.
Menge: 3 Stck

**2.2.70 Leibungen an neu hergestellten Oberlichtöffnungen**
Leibungen und Anschlüsse an neu hergestellten Oberlichtöffnungen herstellen.

Leistungsumfang:

- Abziehen und Ausbilden der Leibungen
- Anarbeiten an den Bestand
- Oberfläche passend zu den angrenzenden Wandflächen
  herstellen.

Abmessungen je Öffnung: ca. 2,00 × 0,70 m.
Menge: 3 Stck

#### Abschnitt 2.3 Stundenlohnarbeiten

**2.3.10 Stundensatz, Facharbeiter/-in**
Stundenlohnarbeiten für Vorarbeiter/-in, Facharbeiter/-in und Gleichgestellte. Der Verrechnungssatz für die jeweilige Arbeitskraft umfasst sämtliche Aufwendungen wie Lohn- und Gehaltskosten, Lohn- und Gehaltsnebenkosten, Zuschläge, lohngebundene und lohnabhängige Kosten, sonstige Sozialkosten, Gemeinkosten, Wagnis und Gewinn. Leistung nach besonderer Anordnung der Bauüberwachung. Anmeldung und Nachweis gem. VOB/B.
Menge: 10 Std

**2.3.20 Stundensatz, Helfer/-in**
Stundenlohnarbeiten für Werker/-in, Helfer/-in und Gleichgestellte. Der Verrechnungssatz für die jeweilige Arbeitskraft umfasst sämtliche Aufwendungen wie Lohn- und Gehaltskosten, Lohn- und Gehaltsnebenkosten, Zuschläge, lohngebundene und lohnabhängige Kosten, sonstige Sozialkosten, Gemeinkosten, Wagnis und Gewinn. Leistung nach besonderer Anordnung der Bauüberwachung. Anmeldung und Nachweis gem. VOB/B.
Menge: 10 Std

### Los 3 Malerarbeiten

#### Abschnitt 3.1 Baustelleneinrichtung

**3.1.10 Baustelleneinrichtung / -räumung**
*** Pauschalposition
Geräte, Werkzeuge und sonstige Betriebsmittel, die zur
Durchführung der Arbeiten erforderlich sind, auf die
Baustelle bringen und aufbauen. Vorhaltekosten der
Baustelleneinrichtung sowie der benötigten Maschinen
sind in dieser Position einzurechnen. Nach Abschluss
der Arbeiten sind alle Geräte, Werkzeuge und sonstige
Betriebsmittel und Werkstoffreste wieder abzubauen bzw.
abzufahren/zu entsorgen. Die in Anspruch genommenen
Flächen sind sauber zu hinterlassen.
Menge: 1 psch

**3.1.20 Boden abdecken, Malervlies**
Böden mit Malervlies gegen Verschmutzung während
Malerarbeiten vollflächig abdecken und abkleben, inkl.
komplett Entfernen und Entsorgen nach Abschluss der Arbeiten.
Menge: 200 m²

**3.1.30 Bauteile schützen**
Schutz von Fenstern gegen Verschmutzung und Beschädigung während der Malerarbeiten herstellen, unterhalten und nach Abschluss der Arbeiten vollständig entfernen. Fensterfläche mit reißfester PE-Schutzfolie einschließlich sorgfältigem Abkleben der Rahmen und angrenzenden Bauteile mittels geeignetem Klebeband. Schutz während der gesamten Ausführungszeit funktionsfähig erhalten. Nach Beendigung der Arbeiten Schutzmaterial rückstandsfrei entfernen und fachgerecht entsorgen.

Bauteil: Fenster
Einzelgröße: ca. 900 × 1.050 mm
Menge: 13 Stck

#### Abschnitt 3.2 Malerarbeiten

**3.2.10 Beschichtung auf überarbeiteten Gips- bzw. Kalk-Gipsputzflächen**
Untergrund aus überarbeiteten Gips- bzw. Kalk-Gipsputzflächen, Oberflächenqualität Q3.

Untergrund prüfen, vorbereiten und reinigen. Fehlstellen und Übergänge nacharbeiten, schleifen und entstauben.

Beschichtungssystem aus Grundbeschichtung und zweifacher Schlussbeschichtung mit emissionsarmer Dispersionsfarbe für Innenräume herstellen.

Eigenschaften:

Nassabriebklasse 2 nach DIN EN 13300
Deckvermögen Klasse 1
stumpfmatt
Farbton: Weiß, nach Wahl des Auftraggebers

Einschließlich sämtlicher erforderlicher Nebenleistungen.
Menge: 300 m²

**3.2.20 Beschichtung auf neuen Gipskartonwandflächen**
Untergrund aus Gipskartonplatten, Oberflächenqualität Q3.

Untergrund prüfen, vorbereiten, schleifen und entstauben.

Beschichtungssystem aus Grundierung und zweifacher Schlussbeschichtung mit emissionsarmer Dispersionsfarbe für Innenräume herstellen.

Eigenschaften:

Nassabriebklasse 2 nach DIN EN 13300
Deckvermögen Klasse 1
stumpfmatt
Farbton: Weiß, nach Wahl des Auftraggebers

Einschließlich sämtlicher erforderlicher Nebenleistungen.
Menge: 160 m²

**3.2.30 Beschichtung auf Gipskartondecken und Gipskartonbekleidungen an Dachschrägen**
Untergrund aus Gipskartonplatten, Oberflächenqualität Q3.

Untergrund prüfen, vorbereiten, schleifen und entstauben.

Beschichtungssystem aus Grundbeschichtung und zweifacher Schlussbeschichtung mit emissionsarmer Dispersionsfarbe für Innenräume herstellen.

Eigenschaften:

Nassabriebklasse 2 nach DIN EN 13300
Deckvermögen Klasse 1
stumpfmatt
Farbton: Weiß, nach Wahl des Auftraggebers

Einschließlich sämtlicher erforderlicher Nebenleistungen.
Menge: 500 m²

**3.2.40 Beschichtung werkseitig grundierter Brandschutz-Stahltüren**
Werkseitig grundierte Brandschutz-Stahltüren einschließlich Stahlzargen.

Untergrund reinigen, anschleifen und für die Beschichtung vorbereiten.

Zwischen- und Schlussbeschichtung mit wasserverdünnbarem PU-Acryllack für Innen, seidenmatt.

Farbton nach Wahl des Auftraggebers.

Beschichtung einschließlich Türblatt beidseitig, Falze, Kanten sowie Stahlzarge.

Abmessungen: ca. 1.000 x 2.000 mm

Einschließlich sämtlicher erforderlicher Nebenleistungen.
Menge: 3 Stck

#### Abschnitt 3.3 Stundenlohnarbeiten

**3.3.10 Stundensatz, Facharbeiter/-in**
Stundenlohnarbeiten für Vorarbeiter/-in, Facharbeiter/-in und Gleichgestellte. Der Verrechnungssatz für die jeweilige Arbeitskraft umfasst sämtliche Aufwendungen wie Lohn- und Gehaltskosten, Lohn- und Gehaltsnebenkosten, Zuschläge, lohngebundene und lohnabhängige Kosten, sonstige Sozialkosten, Gemeinkosten, Wagnis und Gewinn. Leistung nach besonderer Anordnung der Bauüberwachung. Anmeldung und Nachweis gem. VOB/B.
Menge: 10 Std

**3.3.20 Stundensatz, Helfer/-in**
Stundenlohnarbeiten für Werker/-in, Helfer/-in und Gleichgestellte. Der Verrechnungssatz für die jeweilige Arbeitskraft umfasst sämtliche Aufwendungen wie Lohn- und Gehaltskosten, Lohn- und Gehaltsnebenkosten, Zuschläge, lohngebundene und lohnabhängige Kosten, sonstige Sozialkosten, Gemeinkosten, Wagnis und Gewinn. Leistung nach besonderer Anordnung der Bauüberwachung. Anmeldung und Nachweis gem. VOB/B.
Menge: 10 Std
